# Freibad Schechingen
Angebotsaufforderung (GAEB DA 2000 1.2, DA83)
Projekt: Schec
Währung: EUR
Auftraggeber: 0
Erstellt mit: SJ OFFICE/ GAEB Toolbox V3.3 G90 R20201215, Modul AVA, 05.02.2026

## Zusätzlicher Text
Objektbeschreibung / Angaben zur Baustelle

Bauherr:  Gemeinde Schechingen
Bauvorhaben:  icotek Freibad Schechingen Sanierung Becken und Technik

Maßnahmen:

Innerhalb des bestehend Freibadgeländes werden folgende Maßnahmen durchgeführt:

•  Sanierung des 50m Kombibeckens
•  Erweiterungsbau des Technikgebäudes zur Aufnahme der, Pumpen, Filter, Elektro- Chemie- und Chlorraum
•  Erneuerung der Verrohrung des 50m-Kombibeckens
•  Neugestaltung Beckenumgang
•  Erneuerung der Dachhaut des Eingangsgebäudes

Folgende Gewerke sind an der Baumaßnahme beteiligt:
Baugewerke:

B 01  Abbruch- und Rohbauarbeiten
B 02  Betonsanierungsarbeiten
B 03  Rinnenformsteine und Folienauskleidung
B 04  Garten- und Landschaftsbauarbeiten
B 05  Schlosserarbeiten
B 06  Dachdeckerarbeiten
B 07  Malerarbeiten
B 08  Sprunganlage und Ausstattung
B 09  Dachabdichtungsarbeiten

Technikgewerke:
T 01  Badewassertechnik
T 02  Elektro
T 03  Potentialausgleich
T 04  Sanitärarbeiten

Baugrundstück:
Das Baugrundstück liegt inmitten der Gemeinde Schechingen

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
Luftbild: LUBW Landesanstalt für Umwelt Baden-Württemberg

Zufahrtsmöglichkeiten, Baustraße:

Die Baustellenzufahrt erfolgt über den Marktplatz.

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
Luftbild: LUBW Landesanstalt für Umwelt Baden-Württemberg

Einrichtungs- und Lagerfläche auf dem Gelände (rot markiert)

## Zusätzlicher Text
Sanierung des Kombibeckens

Für die Sanierung des 50m x 20m - Kombibecken werden alle Ausstattungen demontiert, die Zugänge, Duschplätze und Treppen rückgebaut und später erneuert.
Der Beckenkopf wird abgesägt und neue Leiternischen in die Wände gesägt.
Auf die Beckenwand wird der neue Beckenkopf aus Betonfertigteilen aufgesetzt, so dass der Wasserspiegel (WSP) zukünftig um 16 cm erhöht ist. Das Becken bekommt eine halbe Trennwand mit vorgelagerter Sitzbank. Die Beckenraststufe wird an die neue Wassertiefe angepasst.
Das Becken erhält eine neue Horizontal-Durchströmung mit Einströmdüsen an den Beckenlängswänden. Für die Verrohrung des Beckens werden die Beckenlängsseiten freigelegt Der Beckenkörper wird mit PVC- Folie ausgekleidet. Die Startsockel und Beckenleitern und das 1m-Brett werden erneuert.

Sanierung der Leitungsführungen der Becken
Alle Leitungen am Becken werden zurückgebaut. Die Leitungen werden von den Becken bis zum Gebäude erneuert. Hierfür sind zahlreiche Gräben von den Becken bis zum Gebäude, teilweise unter beengten Bedingungen erforderlich.

Erneuerung des Beckenumgangs und der Außenanlagen an den Becken.

Nach dem Verfüllen der Gräben um die Becken wird der neue Beckenumgang auf Höhe des neuen Wasserspiegels umgesetzt.
Der Zugang erfolgt über neue Duschplätze.

Neubau Technikgebäude

Am bestehenden Technikgebäude werden Chlor- und Chemieraum sowie eine Grube für die Filter angebaut. Der bestehende Schwallwasserbehälter wird statisch ertüchtigt und mit Schwimmbadfolie ausgekleidet.

Ausführungsfristen, Arbeitsablauf:
siehe beil. Terminplan

Bauschutt und Müll:
Sämtlicher anfallender Bauschutt, Verpackungsmaterialien etc. sind vom Verursacher auf dessen Kosten zu entsorgen.

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
50m Kombibecken

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
Technikgebäude Bestand

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
Baufeld und Lagerfläche

## Zusätzlicher Text
FACHBAULEITERERKLÄRUNG

Als verantwortlichen Fachbauleiter gem. LBO für die gesamte angebotene Leistung

benenne ich Herrn/Frau

Einen Wechsel in der Person des Fachbauleiters werde ich der örtlichen Bauleitung vor Beginn meiner Arbeiten mitteilen.

Der Fachbauleiter erklärt durch nachstehende Unterschrift, dass er die unmittelbare Verantwortung für die Ausführung an Ort und Stelle übernimmt.

Der als Fachbauleiter Benannte besitzt die für die sichere Ausführung der Arbeiten erforderlichen Kenntnisse und Verlässlichkeit.

Der Auftragnehmer sowie der Fachbauleiter erklären, dass ihnen die Unfallverhütungsvorschriften, die Bauordnung, die Kabelschutzverordnung und die Vorschriften des § 755 RVO bekannt sind.

Ort/Datum

Auftragnehmer

Fachbauleiter

## Zusätzlicher Text
Eingeschlossen sind auch die Lieferung der Stoffe nach VOB/C ATV DIN 18299
und alle Tätigkeiten wie herstellen, montieren, anschließen usw., die zur restlosen
Erfüllung der Leistung gehören, auch wenn diese nicht ausdrücklich erwähnt
werden. Etwas anderes gilt nur dann, wenn Leistungen in den Texten ausdrücklich
als gesondert zu erbringen erwähnt sind

## Zusätzlicher Text
Z T V  ZUSÄTZLICHE TECHNISCHE VORBERMERKUNGEN

BAUSTELLENEINRICHTUNG

Vor Angebotsabgabe hat der Bieter das Baugelände hinsichtlich der Art der einsetzbaren Maschinen, Baustellenzufahrten, Baustraßen etc. zu prüfen. Die Kosten für Einbau, Unterhaltung und Vorhaltung sowie Beseitigung der Baustraßen im erforderlichen Umfang, sind in die Position der Baustelleneinrichtung einzukalkulieren.

Befestigungen oder Unterbauten für Kranbahnen, Transportwege usw. sind nach Abschluss der Arbeiten wieder restlos zu entfernen.
Die Kosten für das Herrichten der Lagerplätze und deren Unterhaltung gehen zu Lasten des Auftragnehmers.

Werden durch Fahrzeuge, die zur oder von der Baustelle fahren, die umliegenden Straßen verunreinigt, so hat der Auftragnehmer für sofortige Reinigung zu sorgen.

Die Baureinigung innerhalb und außerhalb der Gebäude obliegt bis zur Rohbauabnahme dem Auftragnehmer und ist ständig, oder auf Anordnung der Bauleitung, in allen Gebäudeteilen und innerhalb der Baustelle sowie auf den öffentlichen Zufahrtsstraßen vorzunehmen. Anfallender Bauschutt ist laufend abzufahren.

Schutz von Bäumen und Pflanzbeständen:
Auf die DIN 18920 und § 25 des Naturschutzgesetzes Baden-Württemberg
(NatSchG) vom 12.10.1975 wird besonders hingewiesen.

An jedem Zugang ist ein Hinweisschild mit folgender Aufschrift anzubringen:
"Unbefugten ist das Betreten der Baustelle verboten!
 Eltern haften für ihre Kinder!"

## Zusätzlicher Text
ERDARBEITEN

Vertragsgrundlage ist die VOB neuester Fassung, sowie die
- Bestimmungen des örtlichen Tiefbauamtes
- örtlichen Baubestimmungen
- Unfallverhütungsvorschriften der Berufsgenossenschaft

Vor Ausführung der Erdarbeiten sind der Arbeitsablauf und der Massenaustausch mit der Bauleitung abzusprechen.

Vor Ausführungsbeginn hat der Auftragnehmer bei den zuständigen Ämtern die Lage evtl. auf dem Grundstück vorhandener Erdleitungen zu erfragen und deren Verlegung zu veranlassen.

Für die Standsicherheit von Böschungen, Erdwänden und Aussteifungen (Verbau) haftet allein der Auftragnehmer.
Die einschlägigen UV-Vorschriften sind zu beachten.

Auf dem Gelände verbleibendes Aushubmaterial ist so zu lagern, dass nachfolgende Arbeiten nicht behindert werden.

Rohrgräben und Rohrleitungen dürfen erst nach Abnahme durch die örtliche
Bauleitung verfüllt und verdichtet werden.

Verdichten von Auffüllungen durch Einschlämmen ist nicht gestattet.

Das Verfüllen der Arbeitsräume hat so zu erfolgen, dass Schäden aller Art, z.B. an Abdichtungen, Grundleitungen, Dränageleitungen und Dränfilterwänden sowie spätere Setzungen ausgeschlossen sind.
Vor dem Verfüllen sind Bauschutt und Fremdkörper zu entfernen.

Die Abrechnung für Grabenarbeiten erfolgt nach DIN, Fremdmaterial nach Aufmaß (m3) in verdichtet eingebautem Zustand.
Wenn Schüttgüter nachfolgender Art nach m3 abzurechnen, aber nicht nach Volumen messbar sind, werden sie nach Gewicht festgestellt und nach folgender Tabelle in m3 umgerechnet:

Material  m3  verdichtet

Sand 0-2 mm  1  1,85 to
Sand 0-8 mm  1  1,95 to
Grubensand 0-8 mm  1  1,50 to
Kies 0-32 mm  1  2,20 to
Kies 8-32 mm  1  2,30 to
Vorsieb  1  2,00 to
Kalksteinschotter  1  1,90 to
Mineralbeton  1  2,20 to
hydraulisch gebundene Schottertragschich  1  2,35 to
bituminöse Tragschicht Bitukies  1  2,35 to
Asphaltbinder  1  2,35 to
Asphaltfeinbeton  1  2,40 to
Gussasphalt  1  2,45 to
Aushubmaterial  1  2,00 to

## Zusätzlicher Text
ABBRUCHARBEITEN

Der Auftragnehmer hat sich vor Abgabe des Angebotes vom Umfang und von der Art der vorgesehenen Arbeiten zu unterrichten. Nachträgliche Forderungen, die durch Nichtbeachtung der örtlichen Verhältnisse entstehen, werden nicht anerkannt.

Mit der Abgabe dieses Angebotes erklärt der Bieter, dass er die Abbrucharbeiten unter Beachtung der Unfallverhütungsvorschriften der Bauberufsgenossenschaft sowie der LBO, in der bei der Angebotsabgabe gültigen Fassung, ausführt.

Die Abbrucharbeiten müssen von einer fachkundigen Person, die für Art und Schwierigkeiten der anfallenden Arbeiten ausreichend Erfahrung besitzt, beaufsichtigt und geleitet werden.

Der Auftragnehmer haftet für alle Schäden, die dem Bauherrn oder Dritten gegenüber bei den Abbrucharbeiten entstehen.

Für die angebotenen Leistungen übernimmt der Auftragnehmer die Verpflichtung der Vollständigkeit, d.h. Leistungen und Nebenleistungen, die sich bei den Positionen zwangsläufig ergeben, sind einzukalkulieren, auch wenn sie im Leistungsverzeichnis nicht ausdrücklich erwähnt sind. Sie haben den allgemeinen Regeln der Technik und den einschlägigen gesetzlichen Bestimmungen zu entsprechen.

Erforderliche Gerüste, Schutzvorrichtungen gegen Staubentwicklung, Abschrankungen, Warnschilder, Absprießungen und sonstige Sicherungsmaßnahmen sind, soweit im LV nicht gesondert aufgeführt, in die Angebotspreise einzurechnen.

Der Auftragnehmer hat sich vor Beginn der Abbrucharbeiten davon zu überzeugen, dass alle Versorgungsleitungen (Gas-, Wasser-, Elektroleitungen usw.) außer Betrieb sind bzw. deren Außerbetriebsetzung zu veranlassen.

Werden durch Fahrzeuge, die zur oder von der Baustelle fahren, die umliegenden Straßen verunreinigt, so hat der Auftragnehmer für sofortige Reinigung zu sorgen.

Schutz von Bäumen und Pflanzbeständen:
Auf die DIN 18920 und §25 des Naturschutzgesetzes (NatSchG) wird besonders hingewiesen.

Falls in der betreffenden Position nicht ausdrücklich anderes ausgesagt ist, gehen sämtliche anfallenden Abbruchmaterialien in das Eigentum des Auftragnehmers über und sind umgehend von der Baustelle zu entfernen. Der Bauschutt ist auf eine vom Auftragnehmer zu bestimmende Deponie abzufahren. Auffüllgebühren werden nicht gesondert vergütet.

Die Entsorgung sämtlicher anfallender Materialien ist vom Auftragnehmer eigenverantwortlich entsprechend der Abfallsatzung des Landkreises vorzunehmen.
Es wird ausdrücklich darauf hingewiesen, dass der AN verpflichtet ist, zur stofflichen Verwertung von Abfällen beizutragen und die Abfälle so zu überlassen hat, dass ein möglichst großer Anteil stofflich verwertet werden kann.
Der AN ist gehalten, verwertbare Altstoffe (Metalle, Kunststoffe, Holz, Papier, Glas oder Bitumen) einer Recyclinganlage zuzuführen.
Sondermüll ist von der öffentlichen Entsorgung ausgeschlossen. Es liegt im Verantwortungsbereich des AN, sich um einen geeigneten Entsorger zu kümmern.
Die Entsorgungsnachweise sind dem AG zu übergeben.

## Zusätzlicher Text
ENTWÄSSERUNGSKANALARBEITEN

Die Ausführung der Kanalisationsarbeiten hat auf Grundlage der Planung und des Leistungsverzeichnisses unter Berücksichtigung der geltenden DIN-Normen sowie der Unfallverhütungsvorschriften zu erfolgen.

Über die ausgeführten Arbeiten wird ein gemeinsames Aufmaß erstellt, der Unternehmer hat rechtzeitig vor dem Wiedereinfüllen einen Aufmaßtermin mit der örtlichen Bauleitung zu vereinbaren.
Hierbei ist ein Protokoll über die genaue Lage der Rohrleitungen anzufertigen, das ordnungsgemäße Gefälle der einzelnen Leitungen festzustellen und anzugeben.

Sämtliche aufgehenden Kanalanschlüsse sind mit Holzdeckeln zu verschließen und zu sichern. Die Kosten für diese Maßnahmen sind in die Einheitspreise einzurechnen.
Nach Fertigstellung der Rohbauarbeiten muss eine Durchspülung der Kanalisation erfolgen.

Die Funktionsfähigkeit der Dränageleitungen ist bei der Abnahme durch eine Probe nachzuweisen.

Formteile für Rohrleitungen
werden als Zulage zum EP für den laufenden Meter Rohrleitung vergütet:
- Bögen  Zulage 0,5 m
- Übergangsstück  Zulage 0,5 m
- Abzweig  Zulage 1,0 m

Passstücke werden nicht separat vergütet.

## Zusätzlicher Text
MAUERARBEITEN

Für die Einhaltung der einschlägigen schall- und wärmetechnischen Vorschriften ist der Auftragnehmer voll verantwortlich.

Auf einwandfreies Herstellen von Verbindungen zwischen Beton und Mauerwerk ist besonders zu achten.

Das Mauerwerk ist vollfugig herzustellen. Ehe der Mörtel abbindet, sind die Fugen glatt zu streichen.
Innerhalb einer Mauerwerksart ist keinerlei Mischmauerwerk zugelassen.

Kalkstandstein - Sichtmauerwerk

Die Steine sind aus einem Werk zu beziehen.

Steinbenennung nach DIN 106 Teil 2
KS-Verblender  KS-Vormauersteine
Vollsteine KS Vb  Vollsteine KS Vm
Lochsteine KS Vb L  Lochsteine KS Vm L

Vor dem Vermauern sind die Steine anzunässen oder andere geeignete Maßnahmen zu treffen, die das Wasserrückhaltevermögen im Mörtel zu erhöhen (DIN 1053).
Stoß- und Lagerfugen sind vollfugig und hohlraumfrei zu vermörteln.

Beschädigte Steine sind vor dem Vermauern auszusortieren.
Zweiseitiges Sichtmauerwerk ist nur bei entsprechender Aussortierung
möglich.

Auf stets gleiche Mörtelzusammensetzung ist zu achten; Bindemittel m. hohem Bindemittelleimanteil verwenden (hochhydraulische Kalke);
der Mörtel muss kellengerecht, der Verfüllmörtel gut gießfähig sein.

Fugenglattstrich kurz nach dem Anziehen des Mauermörtels bündig mit Steinvorderkante ausführen. Möglichst nicht nachträglich verfugen.

Bei Arbeitsunterbrechung (an Gebäudeecken etc.) Abtreppung mauern, keine stehende Verzahnung!

Schutz des Mauerwerks vor Verschmutzung und Witterung durch Abdecken mit Folien.
Auf dem Gerüst Stoßbrett vor dem Mauerwerk anbringen.

Freistehendes Gerüst verwenden.

Bei Frost kein Sichtmauerwerk ausführen.

Keine Auftausalze und Frostschutzmittel verwenden.

Kalksandsteine sind vor Salzen und Salzlösungen zu schützen.
Zum Reinigen des Mauerwerks keine Salzsäure oder salzsäurehaltigen Reinigungsmittel verwenden. Reinigungsmittel nur auf essigsäurehaltiger
Basis. Vor der Nassreinigung Mauerwerk gut anfeuchten, Saugfähigkeit vermindern. Nach Reinigung sofort mit viel Wasser nachspülen.
Reinigung möglichst mechanisch mit Isofa-Schaumglas oder mit Festo-Rundschleifer KTV 2 und entsprechender Schmirgelscheibe abschleifen.

## Zusätzlicher Text
BETON- UND STAHLBETONARBEITEN

Alle Stahlbetonarbeiten sind entsprechend den statischen Berechnungen, den geltenden Normen und technischen Baubestimmungen, den im Leistungsverzeichnis angegebenen Vorschriften, den Schal- und Bewehrungsplänen des Statikers und den Werkplänen des Architekten auszuführen.
Die Übereinstimmung von Statiker- und Architektenplänen ist vom Auftragnehmer verantwortlich zu prüfen.

Der Beton für alle Stahlbetonteile ist mit Rüttelverdichtung zu verarbeiten. Es dürfen nur Innenrüttler verwendet werden.

Beim Betonieren bei Frost muss mit geeigneten Mitteln das Abbinden und Erhärten des Betons gewährleistet werden.
Frostschutzmittel dürfen nicht zugesetzt werden.

Für die Herstellung des Betons sind Bindemittel und Zuschlagsstoffe zu verwenden, die DIN 1164 und 1045 entsprechen.
Der nach DIN 1045 6.5.5 angegebene Mindestzementgehalt darf auf keinen Fall unterschritten werden.
Die Sieblinien müssen im besonders guten Bereich der DIN 1045 liegen.
Wasserdichter Beton hat den gestellten Forderungen voll zu entsprechen, d.h. auch Arbeitsfugen, Wanddurchführungen, nachträglich geschlossene Durchbrüche u.dgl. sind besonders dicht herzustellen.

Soweit in den Positionen nichts anderes ausgesagt ist, ist eine geordnete glatte Schalung zu verwenden. Grate sind unmittelbar nach dem Ausschalen restlos zu entfernen.

Alle Aussparungen, Schlitze und Einbauteile sind vor dem Betonieren mit der Bauleitung auf ihre richtige Lage anhand der Pläne zu überprüfen.

## Zusätzlicher Text
LEISTUNGEN AUF NACHWEIS

Die in diesem Abschnitt beschriebenen Positionen werden bei unvorherzusehenden und nicht genau erfassbaren Arbeiten angewandt. Der Auftragnehmer hat keinen Anspruch darauf, dass diese Positionen ausgeführt werden.
Die Ausführung von Stundenlohnarbeiten ist nur auf ausdrückliche Anordnung der Bauleitung zulässig. Nachweise sind spätestens 2 Tage nach Abschluss der Arbeiten der Bauleitung zur Unterschrift vorzulegen. Bei nicht genehmigter Ausführung und verspätet eingereichten Nachweisen kann die Unterschrift verweigert werden.
Zuschläge, wie Auslösung, Schmutzzulage, Fahrtkosten usw., sind in die Einheitspreise einzurechnen.
Die angegebenen Stundensätze für Geräte gelten ohne Bedienung.
Kleingeräte werden nicht eigens vergütet und sind mit den Stundenlohnverrechnungssätzen abgegolten.
Für nicht aufgeführte Geräte werden die Stundensätze gem. der zum Zeitpunkt der Ausführung gültigen Gerätelisten (Wibau-Liste o.ä.) vergütet.
Meister-, Vorarbeiter und Aufsichtsstunden werden bei Nachweisarbeiten nicht vergütet.

## 001 B01 Abbruch- und Rohbauarbeiten
Datum: 09.12.2025

### Los 01 Baustellenrinrichtung

**01.001 Baustelleneinrichtung**
Einrichten der Baustelleneinrichtung für die Leistungen des Auftragnehmers.
Eingeschlossen sind die für die
Durchführung der vertraglichen Leistungen erforderlichen Lager- und Arbeitsplätze.
Menge: 1,000 psch

**01.002 Vorhalten der Baustelleneinrichtung**
über die Bauzeit
Menge: 50,000 Wo

**01.003 Räumen der Baustelle**
von der Baustelleneinrichtung des AN nach Durchführung seiner Leistungen.
Die Geländeflächen, auf denen sich Teile der Baustelleneinrichtung befunden haben, sind dem früheren Zustand entsprechend wiederherzustellen. Befestigungen der Lager-/Arbeitsplätze und Einbauten der Baustelleneinrichtung (z. B. Fundamente) sind zu beseitigen.
Menge: 1,000 psch

**01.004 Schnurgerüst für den Neubau**
in standsicherer Konstruktion erstellen, sichern, vorhalten und wieder entfernen, einschl. laufender verantwortlicher Überprüfung und Mithilfe beim Einschneiden durch den Geometer.
Menge: 1,000 psch

**01.005 Baustellenanschluss (Wasser)**
Zapfstelle für Bauwasser mit 4 Abnahmestellen für die Ausbaugewerke herstellen, unterhalten und nach Aufforderung durch die Bauleitung wieder abbauen.
Die Kosten des Verbrauchs werden vom Auftraggeber getragen.
Menge: 1,000 St

**01.006 Sanitärcontainer beheizbar**
*** Grundposition ZZ 1.0
für alle am Bau Beteiligte, mit WC- und Waschplätzen, ausgelegt für ca. 10 Personen, aufstellen und nach Aufforderung durch die Bauleitung beseitigen.
Menge: 1,000 St

**01.007 Trocken-WC als Bau-WC**
*** Wahlposition ZZ 1.1
für die Dauer der gesamten Bauzeit (auch über die Bauzeit der Rohbaugewerke hinaus) aufstellen, warten und säubern (tauschen).
(1 StWo = 1 WC x 1 Woche)
Menge: 50,000 StWo

**01.008 Vorhalten des Sanitärcontainers**
und regelmäßiges Reinigen sowie Das Bestücken mit den notwendigen Hygieneartikel bis zur Demontageaufforderung durch die Bauleitung.
(1 StWo = 1 Container x 1 Woche)
Menge: 50,000 StWo

### Los 02 Herrichten des Baufeldes

**02.001 Bauzaun**
auf befestigtem Untergrund aufstellen und nach Aufforderung durch die Bauleitung entfernen.
Ausführung aus verzinkten Drahtzaunelementen als offener Zaun mit unverrückbaren Fußstücken.
Bodenabstand 10 cm, Zaunoberkante über Boden 2,10 m.
Die Einzelelemente sind fest miteinander zu verschrauben.
einschliesslich der Windaussteifungen
Menge: 50,000 m

**02.002 Vorhalten des Bauzauns**
bis zur Demontageaufforderung durch die Bauleitung
(1 mWo = 1 Meter Bauzaun x 1 Woche)
Menge: 2000,000 mWo

**02.003 Bauzaun / Bautor**
2 St Bauzaunelemente als Bautor, abschließbar (z.B. Kette mit Vorhängeschloss, mit ausreichender Anzahl von Schlüsseln für die anderen am Bau Beteiligten).
Breite ca. 3,00 m.
Auf befestigtem Untergrund aufstellen und nach Aufforderung durch die Bauleitung entfernen.
Ausführung aus verzinkten Drahtzaunelementen als offener Zaun mit unverrückbaren Fußstücken.
Bodenabstand 10 cm, Zaunoberkante über Boden 2,10 m.
Die Einzelelemente sind fest miteinander zu verschrauben.
Menge: 1,000 St

**02.004 Flatterleine**
als Absperrung innerhalb der Baustelle erstellen und nach Aufforderung der Bauleitung entfernen.
Menge: 50,000 m

**02.005 Pflanzflächen roden**
Pflanzflächen mit Sträuchern roden einschließlich Abfuhr des Strauch- und Wurzelwerkes.
Menge: 100,000 m2

**02.006 Schutzmaßnahmen für Bäume**
Die durch den Baubetrieb gefährdeten Bäume sind bis 2,50 m Höhe mit einem Bohlenschutz zu versehen. Dieser Schutz ist während der Bauzeit vorzuhalten und nach deren Beendigung oder nach Anordnung der Bauleitung zu entfernen.
Zwischen Verwahrung und Stamm muss ein Abstand von mind.
10 cm vorhanden sein.
Stammdurchmesser bis 30 cm, (1 m über dem Boden gemessen).
Menge: 2,000 Stck

**02.007 Schutzmaßnahmen für Bäume**
Die durch den Baubetrieb gefährdeten Bäume sind bis 2,50 m Höhe mit einem Bohlenschutz zu versehen. Dieser Schutz ist während der Bauzeit vorzuhalten und nach deren Beendigung oder nach Anordnung der Bauleitung zu entfernen.
Zwischen Verwahrung und Stamm muss ein Abstand von mind.
10 cm vorhanden sein.
Stammdurchmesser bis 60 cm, (1 m über dem Boden gemessen).
Menge: 1,000 Stck

**02.008 Herstellen einer Baustraße**
mit Stellfläche für Baumaschinen (Autokran etc.)
•  abheben und im Baustellenbereich lagern des Oberbodens, ca. 20 cm stark (Transportentfernung über 50 m - 100 m)
•  aufbringen einer Lage Vlies wie GEOTEX
•  aufbringen einer ca. 30 cm starken Schottertragschicht
Der Rückbau der Baustraße erfolgt durch den AN der Landschaftsbauarbeiten.
Menge: 50,000 m2

**02.009 Herstellen einer Baustraße**
wie vor jedoch überbauen der Freibadwege
•  Schutz des Belages
•  aufbringen einer ca. 30 cm starken Schottertragschicht
Der Rückbau der Baustraße erfolgt durch den AN der Landschaftsbauarbeiten.
Menge: 750,000 m2

**02.010 Unterhalten der Baustraßen**
während der Bauzeit durch abziehen nachschottern
bei Bedarf und nach Angabe der Bauleitung
Menge: 800,000 m2

**02.011 Absturzsicherung nach BaustellV**
Die in der Folge ausgeschriebenen Arbeiten erfolgen entlang der Beckenwände des Schwimmerbeckens.
Die Absturzhöhe beträgt bis zu 3,50 m.
Es ist eine Absturzsicherung gem. BaustellV herzustellen und während der Bauzeit des AN zu unterhalten.
Menge: 180,000 m

### Los 03 Gerüstarbeiten

*Hinweis: Fassadengerüst freistehend*
Alle in der Folge beschriebenen Fassadengerüste dienen auch der Montage der Dachkonstruktion.

Arbeits- und Schutzgerüst (freistehendes Gerüst als Bewehrungsgerüst) Breitenklasse W 06
keine Materiallagerung

Arbeits- und Schutzgerüst nach DIN EN 12811-1 und DIN 4420-1
Fassadengerüst als Standgerüst, längenorientiert, freistehend
mit systemintegriertem vorlaufenden Geländer und mit
vorgeschalteter Gerüsttreppe
gemäß TRBS 2121-1 und Aufbau und Verwendungsanleitung /
statischem Einzelnachweis

Gerüstkonstruktion mit Belägen, die Um- bzw. Ausbau
jederzeit ohne technischen Mehraufwand ermöglichen,
Lastklasse 3 (gleichmäßig verteilte Last q1 = 2,00 kN/m²,
keine Materiallagerung)
Breitenklasse: W 06
einschl. Grundeinsatzzeit (4 Wochen),
Höhenabstand der Gerüstlagen 2 m,
alle Gerüstlagen genutzt, genutzte Gerüstlagen mit
zusätzlichem, innenliegendem zweiteiligen Seitenschutz,
Verankerung am Bauwerk nicht möglich
Ausbildung als kranbare Einheit.
Gerüstkonstruktion für Maurer- und Betonarbeiten,
Bewehrungsarbeiten, Setzen der Schwallwasserinne sowie als Absturzsicherung
Höhe der obersten Gerüstlage maximal 4,00 m,
Standfläche waagerecht, über Lastverteiler belastbar,
Gerüstkonstruktion unbekleidet

**03.001 Fassaden-Metallgerüst**
Fassaden-Metallgerüst, als Standgerüst;
Gebrauchsüberlassung bis 4 Wochen (Grundeinsatzzeit).
Höhe oberste Belagfläche:  ca. 3,80 m ü. Gelände
Gerüstgruppe:  3 (2,0 kN/m²)
Belagbreite:  mind. 0,60 m
Abstand von der Wand: ca.  25 cm
Menge: 400,000 m2

**03.002 Aufstiege**
als Zulage zu den vorbeschr. Fassaden-Metallgerüsten,
jeweils vom Boden bis zur obersten Arbeitslage,
die unterste Leiter demontierbar.
Menge: 2,000 St

**03.003 Überbrückung**
Gerüstträger in Gitterkonstruktion für die Überbrückung von
Durchfahrten u. dgl. in die Gerüstkonstruktion einbauen;
Gebrauchsüberlassung bis 4 Wochen (Grundeinsatzzeit).
Einzel-Öffnungsbreite: bis 4 m
Belagbreite: mind. 0,60 m
Menge: 1,000 St

**03.004 Gebrauchsüberlassung**
Der vorbeschriebenen Fassaden-Metallgerüste, einschließlich der Aufstiege, Gerüstverbreiterungen, Überbrückungen und Schutznetze.Verlängerung der Gebrauchsüberlassung über die 4-wöchige Grundeinsatzzeit hinaus.
Menge: 4000,000 m2Wo

### Los 04 Abbrucharbeiten

**Ausführungsbeschreibung 1 -**
*Beschreibung des Baufeldes*
Die beiliegenden Planverkleinerungen und anzufordernde Pläne sind Vertragsbestandteile.

Alle hier beschriebenen Arbeiten erfolgen an den Beckenwänden und im Beckenumgang unter sehr beengten Bedingungen! Hier kann nicht mit großen Gerät gearbeitet werden.
Die Transportentfernungen der Abbruchmaterialien auf der Baustelle überschreiten in der Regel 50 m, der Aufwand hierfür ist einzukalkulieren!

Falls in der betreffenden Position nicht ausdrücklich anderes ausgesagt ist, gehen sämtliche anfallenden Abbruchmaterialien in das Eigentum des Auftragnehmers über und sind umgehend von der Baustelle zu entfernen. Der Bauschutt ist auf eine vom Auftragnehmer zu bestimmende Deponie abzufahren. Auffüllgebühren werden nicht gesondert vergütet.

Alle Materialien dieses Titels sind abzubrechen, aufzunehmen, auf der Baustelle zu transportieren, zu laden, abzufahren und zu entsorgen, auch wenn es im Positionstext nicht ausdrücklich erwähnt ist.

Gerüste:
Für die Arbeiten im Kombirbecken wird bauseits ein Arbeits- und Schutzgerüst erstellt. Für Arbeiten bis Arbeitsstandhöhe 2 m, sind Arbeitsgerüste einzukalkulieren (z.B. im Nichtschwimmerbereich).

**04.001 Beprobung**
Falls die anfallenden Abbruchmaterialien organoleptisch auffällig sind (z.B. teerstämmig etc.), ist eine Probe bei einem zugelassenen Institut auf die Parameter PAK (polyzyklische aromatische Kohlenwasserstoffe etc.) untersuchen zu lassen.
Gemäß dem Analyseergebnis sind die Materialien zu entsorgen.
Abrechnung nach Anzahl der erforderlichen Untersuchungen.
Menge: 4,000 St

**04.002 GFK- Beckenkopf abbrechen und entsorgen**
Rinnenaubildung aus GFK- Material mehrteilig
am Übergang bindet das Element in den Beton ein dort muss mittels geeignetem Gerät abgeschnitten werden. Teilweise ist das Profil ausgeschäumt.
Menge: 150,000 m

**04.003 Beckenkopf abbrechen und entsorgen**
Der vorhandene Beckenkopf (Wandkrone der Beckenwände),
aus Beton, wird abgebrochen und entsorgt, erforderlicher horizontaler Sägeschnitt siehe nachfolgende Position. Querschnitte ca. 40 cm x 20 cm, abbrechen, aufnehmen, auf der Baustelle transportieren, laden, abfahren und entsorgen.
Auszug aus dem Detailplan:
Menge: 150,000 m

**04.004 Betonsägearbeiten entlang der Beckenwand**
Sägearbeiten am Beckenkopf nach Plan oder Anordnung der Bauleitung einschl. Stahlzulage.
Schnitt-Tiefe bis 0,40 m, Abrechnung nach Schnittfläche.
Menge: 50,000 m2

**04.005 Grundierung Betonschnittflächen**
Menge: 45,000 m2

**04.006 Versiegelung Betonschnittflächen**
Menge: 45,000 m2

**04.007 Leiternischen**
ab dem Sägeschnitt des Beckenkopfs
bis zur Stehsufe,
 h/b/t = 50 cm /90cm/30 cm
abbrechen und entsorgen.

einschliesslich den Notwendigen Kernbohr und Betonsägearbeiten.
Menge: 5,000 St

**04.008 Abbrechen und entsorgen von Durchschreitebecken**
Beckenanlagen, je bestehend aus
•  Stahlbeton, wasserundurchlässig
•  mit umlaufender Aufkantung
•  einschließlich der beiden Standduschen
•  Abmessungen auf der Beckeninnenseite gemessen)
Breite ca. 2,50 m
Länge ca. 2,00 m
Stärke ca. 0,30 m
•  somit ca. 2,0 m³ Beton

Diese Durchschreitebecken sind komplett abzubrechen durch
zerkleinern der Teile so, dass die Einzelteile mit kleinem Gerät transportiert werden können
diese aufnehmen und zur Baustraße transportieren
zu laden abzufahren und zu entsorgen
Menge: 3,000 St

**04.009 Stahlbetonbauteile**
Abbrechen und entsorgen von zuvor unbekannten und im Zuge der Arbeiten vorgefundenen, nicht näher bezeichneten
Stahlbetonbauteilen wie Fundamenten, Sockel, Sitzstufen, Fundamente der Sprunganlage, Auflager, etc. in verschiedenen Dimensionen nach Anordnung.
Menge: 10,000 m3

**04.010 Schachtbauwerk am Schwimmerbecken**
aus-Stahlbeton -Decke -Wand und -Bodenplatte
Dicke ca. 30 cm,  durch Sägeschnitte (ca. 2,5m²) vom Schwallwasserbehälter und Becken trennen, abbrechen, laden und entsorgen.
Menge: 6,000 m3

**04.011 Abwasserschacht Durchmesser 1000**
Konus Fertigteilringen und Schachtboden
ausbauen und Ensorgen
Schachttiefe ca. 1,50m
Menge: 1,000 St

**04.012 Betonblockstufen**
in verschieden Einzellängen abbrechen und entsorgen
Auftritt 30 cm Steigung 15 cm
Menge: 20,000 m

**04.013 Herstellen von Wandaussparungen**
in bestehenden Stahlbetonwänden,
Höhe ca. 160 cm; Breite ca. 120 cm; Tiefe bis ca. 30 cm,
sbgestimmt auf die unten beschriebene Drucktür abgestimmt.
Menge: 1,000 St

**04.014 Herstellen von Wandaussparungen**
in bestehenden Stahlbetonwänden,
Höhe ca. 70 cm; Breite ca. 60 cm; Tiefe bis ca. 55 cm,
für die Beckenansaugung.
Menge: 2,000 St

**04.015 Herstellen von Wandaussparungen**
in bestehenden Stahlbetonwänden,
Höhe ca. 25 cm; Breite ca. 75 cm; Tiefe bis ca. 30 cm,
für neuen E- Raum zur Technik .
Menge: 2,000 St

**04.016 Herstellen von Bodenaussparungen**
in bestehenden Stahlbetonboden,
Tiefe bis ca. 30 cm, mittels  500 x 500mm.
Menge: 1,000 St

**04.017 Grundleitungen**
Bei den Aushubarbeiten vorgefundene Grundleitungen aus Steinzeug, Beton oder Kunststoff, Durchm. bis 200 mm
abbrechen, laden und entsorgen.
Menge: 25,000 m

**04.018 Grundleitungen**
Bei den Aushubarbeiten vorgefundene Grundleitungen aus Steinzeug, Beton oder Kunststoff, Durchm. bis 200 mm - 300mm
abbrechen, laden und entsorgen.
Menge: 25,000 m

**04.019 Grundleitungen**
Bei den Aushubarbeiten vorgefundene Grundleitungen aus Steinzeug, Beton oder Kunststoff, Durchm. bis 300 mm - 400mm
abbrechen, laden und entsorgen.
Menge: 25,000 m

**04.020 Stahl- und Metallbauteile**
Abbruch von diversen nicht näher bezeichneten Stahl- und Metallbauteilen wie Stützen, Träger, Geländer, Handläufe, etc.), in verschiedenen Dimensionen.
Menge: 500,000 kg

**04.021 Kernbohrungen**
in Stahlbeton-Boden und -Wand.
Mehraufwand für Durchbohren der Armierung ist im
Einheitspreis enthalten, abgerechnet wird die
Bohrtiefe, einschl. entsorgen des Bohrkernes.
Lichter Durchmesser bis 100 mm.
Menge: 5,000 m

**04.022 Kernbohrungen**
*** wie Position 04.021
Lichter Durchmesser über 100 bis 200 mm.
Menge: 30,000 m

**04.023 Kernbohrungen**
*** wie Position 04.021
Lichter Durchmesser über 200 bis 300 mm.
Menge: 15,000 m

**04.024 Kernbohrungen**
Lichter Durchmesser über 300 bis 500 mm.
Menge: 5,000 m

**04.025 Abgestufte Bohrungen**
Zulage zu den vorbeschriebenen Kernbohrungen für Ausführung als ''abgestufte Bohrung''. Durchmesser 250, 50mm
Menge: 35,000 Stck

### Los 05 Erdarbeiten

**Ausführungsbeschreibung 2 -**
*Beschreibung des Baufeldes*
Die beiliegenden Planverkleinerungen und anzufordernde Pläne sind Vertragsbestandteile.
Es wird dringend empfohlen, vor Abgabe des Angebotes die Örtlichkeiten zu besichtigen.

Alle hier beschriebenen Arbeiten erfolgen im Beckenumgang unter sehr beengten Bedingungen! Hier kann nicht mit großen Gerät gearbeitet werden.
Die Transportentfernungen der Abbruchmaterialien auf der Baustelle überschreiten in der Regel 50 m, der Aufwand hierfür ist einzukalkulieren!

Alle Materialien dieses Titels sind abzubrechen, aufzunehmen, auf der Baustelle zu transportieren, zu laden, abzufahren und zu entsorgen, auch wenn es im Positionstext nicht ausdrücklich erwähnt ist.

Die Verfüllarbeiten erfolgen zum größten Teil durch den AN der Landschaftsbauarbeiten.

**05.001 Beprobung**
Falls die anfallenden Aushubmaterialien organoleptisch auffällig sind (z.B. teerstämmig etc.), ist eine Probe bei einem zugelassenen Institut auf die Parameter PAK (polyzyklische aromatische Kohlenwasserstoffe etc.) untersuchen zu lassen.
Gemäß dem Analyseergebnis sind die Materialien zu entsorgen.
Abrechnung nach Anzahl der erforderlichen Untersuchungen.
Menge: 2,000 St

**05.002 Oberboden abheben**
ca. 15-30 cm stark und zur Wiederverwendung auf der Baustelle in Mieten lagern und abdecken. Transportentfernung bis ca. 75 m.
(da die Mächtigkeit des anstehenden Oberbodens nicht bekannt ist, Abrechnung nach Volumen).
Menge: 10,000 m3

**05.003 Aushub der Baugrube bis 1,00 m Tiefe**
Aushub am bestehenden Gebäude, in verschiedenen Tiefen nach Plan.
Bodenklasse bis einschl. Bodenklasse Homogenbereich B1 bis B4 (ehemals Bodenklasse 2 bis 5), inkl. evtl. erforderl. Nacharbeiten in Handschachtung.
Das Aushubmaterial ist seitlich zu lagern, die Beseitigung des verdrängten Aushubmaterials bzw. Transport zum Zwischenlagerplatz wird separat vergütet.
Menge: 25,000 m3

**05.004 Aushub der Baugrube bis 4,00 m Tiefe**
Bodenklasse bis einschl. Bodenklasse Homogenbereich B1 bis B4 (ehemals Bodenklasse 2 bis 5), inkl. evtl. erforderl. Nacharbeiten in Handschachtung.
Diese Leistung erfolgt für das neue Technikgebäudes,
Das Aushubmaterial ist seitlich zu lagern, die Beseitigung des verdrängten Aushubmaterials bzw. Transport zum Zwischenlagerplatz wird separat vergütet
Menge: 400,000 m3

**05.005 Arbeitsraumböschungen sichern**
Arbeitsraumböschungen mit Folien abdecken, einschl. Sichern der Folien an den Rändern durch Auflasten.
Menge: 100,000 m2

**05.006 Planum der Baugrubensohle**
exakt nach Plan herstellen. Im Bereich der Gründungsflächen darf die Sohle nicht aufgelockert werden. Bei trotzdem aufgelockertem Boden muss die ursprüngliche Lagerungsdichte wiederhergestellt werden.
Menge: 150,000 m2

**05.007 Arbeitsraum verfüllen**
Seitlich gelagertes oder rücktransportiertes Aushubmaterial oder geliefertes Fremdmaterial aufnehmen und in Lagen von 30 cm einbringen und verdichten.
Verdichtungsgrad DPr 103 %.
(Anlieferung von Fremdmaterial nach bes. Position).
Menge: 150,000 m3

**05.008 Aushub von Einzelfundamenten > 1 m³**
über 1,00 m³ bis 3 m³;
Bodenklasse bis einschl. Bodenklasse Homogenbereich B1 bis B4 (ehemals Bodenklasse 2 bis 5); inkl. evtl. erforderlicher Nacharbeiten in Handschachtung.
Das Aushubmaterial ist seitlich zu lagern, die Beseitigung des verdrängten Aushubmaterials bzw. Transport zum Zwischenlagerplatz wird separat vergütet.
Menge: 10,000 m3

**05.009 Aushub von Einzelfundamenten**
bis 1,00 m³;
Bodenklasse bis einschl. Bodenklasse Homogenbereich B1 bis B4 (ehemals Bodenklasse 2 bis 5); inkl. evtl. erforderlicher Nacharbeiten in Handschachtung.
Das Aushubmaterial ist seitlich zu lagern, die Beseitigung des verdrängten Aushubmaterials bzw. Transport zum Zwischenlagerplatz wird separat vergütet.
Menge: 5,000 m3

**05.010 Planum der Fundamentsohle**
herstellen.
Menge: 10,000 m2

**05.011 Grabenaushub bis 1,25 m Tiefe**
Senkrechter Grabenaushub bis 1,25 m Tiefe,
Bodenklasse bis einschl. Bodenklasse Homogenbereich B1 bis B4 (ehemals Bodenklasse 2 bis 5),
Ausführungsort!
Diese Leistung erfolgt teilweise entlang den Außenwänden der Becken, unter den entfernten und entsorgten Beckenumgangsbelägen (s. Titel ''Abbrucharbeiten'').
für alle Leitungsgräben wie Kanäle, Abwasser- und
Wasserleitungen.
Das Aushubmaterial ist seitlich zu lagern, die Beseitigung des verdrängten Aushubmaterials bzw. Transport zum Zwischenlagerplatz wird separat vergütet.
Menge: 400,000 m3

**05.012 Grabenaushub 1,25 m - 1,75 m tief**
Tiefe über 1,25 bis 1,75 m.
ansonsten wie vor beschrieben
Menge: 300,000 m3

**05.013 Grabenaushub als Handaushub**
Ausführung nur auf besondere Anordnung durch die Bauleitung, sonst wie vor.
Menge: 10,000 m3

**05.014 Zulage für Homogenbereich B6 leichter Felsboden**
*** Bedarfsposition ohne GB
bzw. für Homogenbereich X  Fels  (ehemals Bodenklasse 7)
zu vorbeschr. Pos.
Menge: 10,000 m3

**05.015 Grabenaushub über 1,75 m tief**
Senkrechter Grabenaushub,
Tiefe über 1,75 bis 4,00 m.
Bodenklasse bis einschl. Bodenklasse Homogenbereich B1 bis B4 (ehemals Bodenklasse 2 bis 5),
für alle Leitungsgräben wie Kanäle, Abwasser- und
Wasserleitungen.
Vor Beginn dieser Arbeiten ist mit der Bauleitung zu klären, ob ein Verbau ausgeführt oder abgeböscht werden soll.
Das Aushubmaterial ist seitlich zu lagern, die Beseitigung des verdrängten Aushubmaterials bzw. Transport zum Zwischenlagerplatz wird separat vergütet.
Menge: 150,000 m3

**05.016 Verbau für Kanalgräben**
bis 4,5 m Tiefe herstellen, vorhalten und entfernen.
Aufmaß nach verbauter Wandfläche.
Menge: 100,000 m2

**05.017 Planum der Grabensohle**
herstellen.
Menge: 400,000 m2

**05.018 Sandbett**
ca. 10 cm stark, für Leitungen aus fremden Gewerken nach Angaben herstellen. Material aus separaten Pos.
Menge: 400,000 m2

**05.019 Leitungsgräben einfüllen**
Rohr- und Leitungsgräben wieder einfüllen.
Ausführung gem. DIN 18300, Ziffer 3.11 und DIN 19630.
Seitlich gelagertes oder rücktransportiertes Aushubmaterial oder geliefertes Fremdmaterial aufnehmen, in Schichten von 25 cm einbringen und verdichten, einschl. Hinterfüllen und Überschütten der verlegten Leitungen unter Handstampfung auf beiden Seiten bis zu einer Höhe von 15 cm über Rohrscheitel.
(Anlieferung von Fremdmaterial nach bes. Position).
Menge: 850,000 m3

**05.020 Elt-Graben, bis 0,90 m Tiefe**
Senkrechter Grabenaushub bis 0,90 m Tiefe und 0,50 m Breite für Elektroleitungen. Bodenklasse bis einschl. Bodenklasse Homogenbereich B1 bis B4 (ehemals Bodenklasse 2 bis 5).
Das Aushubmaterial ist seitlich zu lagern, die Beseitigung des verdrängten Aushubmaterials bzw. Transport zum Zwischenlagerplatz wird separat vergütet.
Menge: 20,000 m3

**05.021 Kabelschutzrohre aus PE**
DN 100 mm, mit eingezogenem Stahlseil, liefern, verlegen, in Schächte einführen und eindichten.
Menge: 200,000 m

**05.022 Bögen für Kabelschutzrohre**
DN 100 mm.
Menge: 10,000 Stck

**05.023 Elt-Leitungsgräben einfüllen**
seitlich gelagertes oder rücktransportiertes Aushubmaterial oder geliefertes Fremdmaterial aufnehmen und in Lagen
von 30 cm einbringen und verdichten.
Verdichtungsgrad DPr 103 %.
(Anlieferung von Fremdmaterial nach bes.Position).
Menge: 20,000 m3

**05.024 Kabelzugschacht**
aus Betonfertigteilen mit Deckel, Oberrahmen,
2 Zwischenrahmen, Bodenwanne mit Sickerloch und Abdeckung (bemessen für Gehwege) liefern und einbauen.
Abmessung i.L. 65 x 65 cm, 95 cm hoch.
Menge: 5,000 St

**05.025 Aushubmaterial zwischenlagern**
(soweit nicht bereits in der betroffenen Aushubposition enthalten).
Aushubmaterial aufnehmen, laden, zu einem Zwischenlagerplatz auf der Baustelle transportieren und in Mieten lagern.
Transportentfernung 50 m.
Menge: 1050,000 m3

**05.026 Aushub laden und abfahren**
Vom Baukörper, von Leitungen oder von Fremdmaterial verdrängtes oder zum Wiedereinfüllen ungeeignetes Aushubmaterial aufladen und auf eine vom Auftragnehmer zu bestimmende Deponie abfahren, einschl. der Deponiegebühr.
Menge: 600,000 m3

**05.027 Zulage zu Aushub entsorgen**
bei einem Zuordnungswert Z1
Menge: 60,000 m3

**05.028 Zulage zu Zuordnugswert Z1**
bei einem Zuordnungswert Z2
Menge: 30,000 m3

**05.029 Tragfähiges Material liefern**
Tragfähiges, auf 103 % der einfachen Proctordichte verdichtbares Material wie Siebschutt, Vorsieb, Recyclingschotter, Schotter o.ä. liefern und am Einbauort abladen.
Für Verfüllarbeiten in setzungsgefährdeten Bereichen nach bes. Pos.
Angebotenes Material: '..........'.''
Menge: 300,000 m3

**05.030 Siebschutt (Lieferkies)**
für Verfüllarbeiten in setzungsgefährdeten Bereichen liefern und am Einbauort abladen.
Menge: 100,000 m3

**05.031 Sand 0-4**
für Leitungsumhüllungen liefern und am Einbauort abladen.
Menge: 200,000 m3

**05.032 Magerbeton**
für Bogenwiderlager von Rohrleitungen etc. liefern und einbauen.
Menge: 5,000 m3

### Los 06 Entwässerungskanalarbeiten

**06.001 Kunststoffrohre DN 100**
aus mineralverstärktem Polypropylen gem. DIN 4033 und DIN 19534 liefern und verlegen.
Die Leitungen sind im angegebenen Gefälle satt zu verlegen und mit feinem Auffüllmaterial (s. Pos. "Sand liefern") zu schützen.
Menge: 100,000 m

**06.002 Bogen**
zu vor beschriebenen Position
von 15° bis 87°
Menge: 20,000 St

**06.003 Abzweig 45°**
zu vor beschriebenen Position
Menge: 10,000 St

**06.004 Kunststoffrohre DN 150**
aus mineralverstärktem Polypropylen gem. DIN 4033 und DIN 19534 liefern und verlegen..
Menge: 10,000 m

**06.005 Bogen**
zu vor beschriebenen Position
von 15° bis 87°
Menge: 5,000 St

**06.006 Abzweig 45°**
zu vor beschriebenen Position
Menge: 2,000 St

**06.007 Übergang 150/100**
zu vor beschriebenen Position
Menge: 1,000 St

**06.008 Kunststoffrohre DN 200**
aus mineralverstärktem Polypropylen gem. DIN 4033 und DIN 19534 liefern und verlegen..
Menge: 30,000 m

**06.009 Bogen**
zu vor beschriebenen Position
von 15° bis 87°
Menge: 15,000 St

**06.010 Abzweig 45°**
zu vor beschriebenen Position
Menge: 10,000 St

**06.011 Übergang 200/150**
zu vor beschriebenen Position
Menge: 5,000 St

**06.012 Kunststoffrohre DN 300**
aus mineralverstärktem Polypropylen gem. DIN 4033 und DIN 19534 liefern und verlegen..
Menge: 50,000 m

**06.013 Bogen**
zu vor beschriebenen Position
von 15° bis 87°
Menge: 15,000 St

**06.014 Abzweig 45°**
zu vor beschriebenen Position
Menge: 10,000 St

**06.015 Übergang 300/200**
zu vor beschriebenen Position
Menge: 5,000 St

**06.016 Bodenablauf DN 100**
Grundkörper mit Pressdichtungsflansch
aus PP Material Geruchsverschluss entnehmbar
Auslauf seitlich oder nach unten.

z.B. Kessel Practicus Art.-Nr. 45119 bzw. 45219
oder gleichwertiges

Dünnbettaufsatz mit Schlitzrost und Rahmen 150/150mm aus Edelstahl verschraubt.
liefern und bei der Estrichverlegung einbauen.

Kessel Variofix Art.-Nr. 48963 passend zum Grundkörper

angebotens Fabrikat:

___________________________________________________
Menge: 4,000 St

**06.017 Kanalanschluss**
an vorhandenen Kontrollschacht herstellen.
DN bis 200 mm.
Menge: 1,000 St

**06.018 Kanalanschluss**
Sattelstück lang DN 500/300
in die bestehenden Grundleitungen einbauen.
Menge: 1,000 St

**06.019 Schachtsohle und -boden 100 cm**
bestehend aus:
- 10 cm Splitt 22/32 oder Kiessand 0/32
- 5 cm B 10, abgezogen
- 20 cm B 25 als Schachtboden, einschl. Ausbilden des jeweils erforderl. offenen Gerinnes, herstellen
Menge: 5,000 St

**06.020 Schachtsohle und -boden 150 cm**
bestehend aus:
- 10 cm Splitt 22/32 oder Kiessand 0/32
- 5 cm B 10, abgezogen
- 20 cm B 25 als Schachtboden, einschl. Ausbilden des jeweils erforderl. offenen Gerinnes, herstellen
Menge: 1,000 St

**06.021 Fertigteil-Schachtringe 100 cm**
Höhe 50 cm, mit Steigeisen, liefern und versetzen.
Menge: 25,000 St

**06.022 Fertigteil-Schachtringe 100 cm**
Höhe 25 cm, mit Steigeisen, liefern und versetzen.
Menge: 3,000 St

**06.023 Fertigteil-Schachtkonus 100 cm**
Einstieg 62,5 cm, mit Steigeisen, liefern und versetzen.
Menge: 5,000 St

**06.024 Fertigteil-Schachtringe 150 cm**
Höhe 50 cm, mit Steigeisen, liefern und versetzen.
Menge: 1,000 St

**06.025 Fertigteil-Schachtringe 150 cm**
Höhe 25 cm, mit Steigeisen, liefern und versetzen.
Menge: 1,000 St

**06.026 Fertigteil-Schachtkonus 150 cm**
Einstieg 62,5 cm, mit Steigeisen, liefern und versetzen.
Menge: 1,000 St

**06.027 Ausgleichsringe**
Durchmesser 62,5 cm, 10 cm hoch, liefern und versetzen.
Menge: 4,000 St

**06.028 Schachtabdeckung**
Klasse B, gem. DIN 1229, liefern und nach Vorschrift des Herstellers einbauen.
Menge: 5,000 St

### Los 07 Beton- und Stahlbetonarbeiten

**07.001 Kapillarbrechendes Material**
2/32, als Filterschicht, Stärke nach Angabe,
profiliert, liefen und nach Plan einbauen.
Einbaustärke über 20 cm bis 30 cm
unter den Bodenplatten vom Technikgebäude und Planschbecken
Menge: 30,000 m3

**07.002 Trennlage**
aus Kunststoff-Folie 0,2 mm mit überlappenden Stößen.
Abrechnung nach belegter Fläche. unter den Bodenplatten vom Technikgebäude und Planschbecken
Menge: 75,000 m2

**07.003 Sauberkeitsschicht**
unter Fundamenten oder Bodenplatten eben oder im
angegebenen Gefälle
C8/10,  XC2, Dicke im Mittel 10 cmunter den Bodenplatten vom Technikgebäude und Planschbecken
Menge: 75,000 m2

**07.004 Magerbeton**
für Betonplomben und Arbeitsraumverfüllung
unter den Bodenplatte
C12 / 15
Menge: 20,000 m3

**07.005 Vormauerung**
aus 11,5 cm starkem HLZ Mauerwerk als Wiederlager für L- Stufen
Menge: 15,000 m2

**07.006 Winkelstufen**
Länge 1,20m Höhe 18cm Tiefe 32cm
Menge: 17,000 St

**07.007 Ortbeton- Massivtreppe**
2,50m Breit 6 Steigungen
C25/30,  XC3, XF1, WF
als Gewönnungstreppe im Nichtschwimmerbereich des Beckens
Menge: 2,500 m3

**07.008 Ortbeton für Aufbeton**
im Schwallwasserbehälter.
die Erschwernis des Einbringens durch eine Deckenöffnung 80/80 cm ist einzurechnen.
Dicke ca. 45 - 50 cm,
C25/30,  XC3, XF1, WF
der Behälter ist ca. 3,50m tief.
Menge: 15,000 m3

**07.009 Ortbeton für Fundamente**
in allen Abmessungen, gegen Grund betoniert.
C25/30, XC3, XF1, WF
Menge: 10,000 m3

**07.010 Schalung der Einzelfundamente**
nur in Absprache mit der Bauleitung und soweit nicht gegen Grund betoniert werden kann.
Menge: 30,000 m2

**07.011 Köcher-Einzelfundamente**
Zulage zu vorbeschriebener Position für Ausbilden von Köchern durch Anlegen einer Aussparung und Vergießen der Aussparungen nach dem bauseitsigem Einbau und Justierten von Stützen.
Menge: 6,000 St

**07.012 Ortbeton der Bodenplatte**
einschl. Randschalung.
Dicke ca. 25 - 30 cm,
C25/30,  XC3, XF1, WF
Zwischenpodest der Treppenanlage und statische Ertüchtigung Schwallwasserdecke
Menge: 15,000 m3

**07.013 Ortbeton der Bodenplatte WU**
aus wasserundurchlässigem Beton gem. ZTV,
waagrecht oder mit leichtem Gefälle (bis ca. 2 %)
eingebracht, einschl. Randschalung.
Stärke 25 cm bis 30 cm.
C 30/37 XC2 WF
für den Technikkeller
Menge: 15,000 m3

**07.014 Zulage zur Ortbeton Bodenplatte**
für das Betonieren im Gefälle >2%-5% zu den Bodeneinbläufen

Oberfläche gescheibt und geglättet
Menge: 50,000 m2

**07.015 Boden-Wand-Anschluss**
Herstellen von wasserundurchlässigen Anschlüssen von Wand- und Bodenplatten, Ausführung gem. ZTV,
Die Fugenbänder sowie die Verbindungen der Fugenbänder müssen geliefert, eingebaut und von Spezialfirmen ausgeführt oder von Sonderfachleuten der Herstellerfirmen überwacht werden. Die Kosten hierfür sind einzurechnen, eine gesonderte Vergütung erfolgt nicht.
Menge: 50,000 m

**07.016 Wand-Wand-Anschluss**
Herstellen von wasserundurchlässigen Anschlüssen von Wand- und Wandanschlüssen, Ausführung gem. ZTV,
Die Fugenbänder sowie die Verbindungen der Fugenbänder müssen geliefert, eingebaut und von Spezialfirmen ausgeführt oder von Sonderfachleuten der Herstellerfirmen überwacht werden. Die Kosten hierfür sind einzurechnen, eine gesonderte Vergütung erfolgt nicht.
Menge: 20,000 m

**07.017 Kombi aus Quellband und Injektionsschläuchen**
für Kunstharzinjektion zur druckwasserdichten Überbrückung der Fuge zwischen Bestand und neuen Bauteilen, einschl. aller Befestigungsmittel und Formteile wie Verpreß- und Entlüftungsenden und mit Kunstharz (Polyurethan-Injektionsharz) verpressen.
Fugenbänder an vom AN vorgesehenen Betonierabschnitten sind in die entsprechenden Positionen einzurechnen und werden nicht vergütet.

Angebotenes Fabrikat und Typ: '..........'...''
Menge: 30,000 m

**07.018 Ortbeton der Wand WU**
als wasserundurchlässiger Beton gem. ZTV,
einschließlich glatter Schalung, zweihäuptig geschalt,
Höhe bis ca.2,80 m,
Dicke 25 cm
C 30/37 XC2 WF
Technikkeller
Menge: 25,000 m3

**07.019 Ortbeton der Deckenplatte WU**
als wasserundurchlässiger Beton gem. ZTV,
waagrecht oder mit leichtem Gefälle eingebracht,
incl. Schalung und Randschalung.
Dicke 25 cm,
Höhe bis ca. 2,8 m.
C 30/37 XC2 WF
Chemielager, Clorgasraum und Technikeller
Menge: 5,000 m3

**07.020 Fremdüberwachung Wu Beton**
der Wasserundurchlässigen Betonbauteile durch eine anerkannte Überwachungsstelle Überwachungsklasse II
Menge: 1,000 psch

**07.021 Prüfkörper**
Prüfkörper
zu vorangehender Position
Menge: 1,000 psch

**07.022 Planung Wu Bauteile**
Die Planung sämtlicher notwendigen Maßnahmen (z.B. Betonierabschnitte, usw.) der wasserundurchlässigen Bauteile durch eine Fachfirma, sowie die Überwachung bei den Betoniervorgängen. und das Herstellen der wasserdichten Spannstellen.
Erstellung der Plan- und Revisionsunterlagen
Menge: 1,000 psch

**07.023 Ortbeton der Treppenwange/ Stützwand**
einschließlich Schalung.
im Verlauf der beiden Treppen
Dicke ca. 25 cm, Höhe ca. 1,20 cm über der Treppe Wandkrone geneigt
C25/30,  XC3, XF1, WF
Menge: 5,000 m3

**07.024 Türöffnungen anlegen**
Breite 1,010m am
Höhe  2,125m am
einschließlich ausbilden der Sichtflächen Türleibungen und dem Sturz
Menge: 4,000 St

**07.025 Aussparung anlegen**
Länge 50 cm
Höhe  50 cm
Menge: 3,000 St

**07.026 Aussparung anlegen**
Durchmesser  bis 120 mm
Menge: 3,000 St

**07.027 Ortbeton der Wand**
für die Leiternischen
einschliesslich zweihäuptiger Schalung,
Dicke 25 cm, Höhe bis 1,00 m, Breite 1,25
C25/30,  XC3, XF1, WF
Menge: 4,000 St

**07.028 Ortbeton der Wand**
für die Beckensitzbank
einschliesslich zweihäuptiger Schalung,
Dicken 30 cm 75 cm, Höhe bis 75 cm,1,40 m, Länge 10,00 m
C25/30,  XC3, XF1, WF
siehe Skizze
Menge: 8,000 m3

**07.029 Ortbeton der Aufkantungen**
einschließlich Schalung.
Dicke ca. 25 cm, Höhe ca. 155 cm Wandkrone geneigt
C25/30,  XC3, XF1, WF
Menge: 2,000 m3

**07.030 Ortbeton der Erhöhung Raststufe**
einschließlich Schalung.
Dicke ca. 12 cm, Höhe ca. 20 cm
C25/30,  XC3, XF1, WF
der bestehende Beton muss aufgeraut und mit einem Haftgrund vorbehandelt werden. Einschliesslich Glasfaserbewehrung.
Menge: 2,000 m3

**07.031 Zulage für die Betonpositionen**
Betongüte C30/37, XC4, XF1, XA1, WF
Menge: 40,000 m3

**07.032 Einbauteile einlegen**
Bauseits gelieferte wand- und deckenbündige Einbauteile und Rorhdurchführungen für wasserdichte Durchdringungen in die Wand- oder  Deckenschalung und -bewehrung einlegen
nach Angabe des HLS-Planers bzw. Statikers
Durchmesser Einbauteile ca. DN 30 -150
Menge: 10,000 St

**07.033 Einbauteile einlegen**
Einbauteile einlegen
wie zuvor beschrieben, jedoch Durchmesser Einbauteile DN 151 - 300
Menge: 10,000 St

**07.034 Gerätefundament**
Betonplatte als Gerätefundament herstellen einschl.
Randschalung. Stärke bis ca. 20 cm, Einzelgröße bis 0,1 m3,
C20/25, XC2.
Menge: 1,000 m3

**07.035 Gerätefundament bei vorh. Gerät**
Betonplatte als Gerätefundament herstellen einschl. Randschalung bei vorhandenen, auf Distanzhaltern eingebauten Geräten.
Einzelgröße bis 0,1 m3,
C 25/30, XC4, WF
Menge: 2,000 m3

**07.036 Pumpenfundamente**
40 x 40 x 20 cm, einschl. Randschalung.
C20/25, XC2
Menge: 4,000 St

**07.037 Schaltschrankfundamente**
200 x 60 x 10 cm, einschl. Randschalung.
C20/25, XC2
Menge: 2,000 St

**07.038 Mehrsparteneinführung**
zum Einbetonieren in die Bodenplatte gas- und wasserdicht bis 1,0 bar mit Aufstellteil einschliesslich Spiralrohrsett und Dichteinsatz
Menge: 1,000 St

**07.039 Hausausführung**
zum Einbetonieren in die Bodenplatte mit Aufstellteil Zur Verteilung von Strom-, und Kommunikationsleitungen aus dem Gebäude in das Grundstück.
Menge: 1,000 St

**07.040 Baustahl BSt 500 S (B)**
in verschiedenen Durchmessern und Längen für Bauteile aus Ortbeton einschl. schneiden, biegen und auf Abstandshaltern verlegen.
Abrechnung nach Stahllisten des Statikers.
Menge: 4,000 t

**07.041 Lagermatten BSt 500 M (A)**
Baustahl-Lagermatten nach DIN 488, in unterschiedlichen Mattenabmessungen, Dimensionen (Stabdurchmesser) und Mattenstückzahlen;
in ebener und - soweit erforderlich - gebogener Form;
nach Schneideskizzen schneiden und positionieren;
nach Verlegeplänen sach- und fachgerecht verlegen;
einschl. aller erforderl. Nebenarbeiten (Schneiden an Aussparungen, Abstandssicherung usw.).
Es wird das eingebaute Mattengewicht (einschl. Unterstützungskörbe) abgerechnet, die Abstandssicherung der unteren Bewehrung wird nicht gesondert vergütet.
Menge: 8,000 t

**07.042 Injektionsverankerungen**
Anschluss von zuvor beschriebenen Positionen mit
Betonstabstahl DIN 488-B500B - Durchmesser = 12 mm
und Injektionsmörtel Hilti HIT-HY 200-A oder glw.
Verankerungstiefe im Beton: mind. 35 cm.
Befestigungsuntergrund: gerissener und ungerissener Beton C20/25 bis C50/60
Einbau und Montage gem. Europäisch Technischer Zulassung ETA-11/0493,
in hammergebohrten Löchern mit automatischer Selbstreinigung (staubfreie Bohrlocherstellung).
Menge: 100,000 St

**07.043 Injektionsverankerungen**
jedoch Betonstabstahl DIN 488-B500B - Durchmesser = 16 mm
und Injektionsmörtel Hilti HIT-HY 200-A oder glw.
Verankerungstiefe im Beton: mind. 50 cm.
Befestigungsuntergrund: gerissener und ungerissener Beton C20/25 bis C50/60
Einbau und Montage gem. Europäisch Technischer Zulassung ETA-11/0493,
in hammergebohrten Löchern mit automatischer Selbstreinigung (staubfreie Bohrlocherstellung).
Menge: 100,000 St

**07.044 Ausbiegebewehrung**
in verschiedenen Durchmessern und Abständen für Wand- und Deckenstärken von ca. 30 cm.
Menge: 10,000 m

**07.045 Drucktür**
Drucktür / Behälterzugangstür für Trinkwasserversorgung,
Druckbeständig für 10 m,
zur Druckseite öffnend,
aus Edelstahl, Werkstoff-Nr. 1.4404 (AISI 316 L),
statisch geprüft
rechteckig Breite 800 mm, Höhe 1.200 mm,
Zarge zum nachträglichen Anbau, Platzbedarf für den
Rahmen: 150 mm, 4-seitig umlaufend. Bei dieser
Ausführung muss die Wandinnenseite planeben sein,
Ebenheitstoleranz: ± 1 mm pro Meter.
Vorgerichtet zum Anschweißen an PVC-Auskleidung
Liefernachweis:
HUBER SE
Industriepark Erasbach A1
D-92334 Berching
+49 8462 201-0
+49 8462 201-810
info@huber.de
oder gleichwertig.
Angebotenes Fabrikat und Typ.: '..........'.''
Menge: 1,000 St

### Los 08 Potenzialausgleich

**08.001 Banderder verzinkt**
an die Bewehrung der Bodenplatten gebunden
Menge: 50,000 m

**08.002 Verbindungsarmatur**
Menge: 10,000 St

**08.003 Erdungsleitung Edelstahl**
Im Arbeitsraum Planschbecken und Technikgebäude verlegt
Menge: 50,000 m

**08.004 Verbindungsarmatur Edelstahl**
Menge: 10,000 St

**08.005 Korrosionsschutz**
der Verbindungsstellen
Menge: 1,000 psch

**08.006 Runderder V4A**
als Anschlussfahnen
ca. 5,00m lang
Menge: 6,000 St

**08.007 Dokumentation**
der Funktion des Potensialausgleichs
Menge: 1,000 psch

### Los 11 Leistungen auf Nachweis

**11.001 Meister-Vorarbeiter-Facharbeiter**
Anzubieten ist ein mittlerer Verrechnungssatz aller für die Ausführung der Leistung eingesetzten Berufsgruppen.
Für die Ausführung von Stundenlohnarbeiten sind entsprechend der jeweiligen Anforderung qualifizierte Beschäftigte einzusetzen.
Verrechnet werden nur die tatsächlich auf der Baustelle geleisteten Arbeitsstunden.
Menge: 20,000 h

**11.002 Abrechnung nach Stoffkostennachweis**
Abrechnung nach Stoffkostennachweis
Die Stoffpreise müssen anhand von
Original-Einkaufsbelegen unter Abzug von Rabatten aller
Art nachgewiesen werden. Auf diese Stoffpreise ist vom
Auftragnehmer ein Faktor für Gemeinkosten, Gewinn sowie
die anteiligen Fracht, Fuhr-und Ladekosten frei
Baustelle anzubieten.
Vom Auftraggeber (AG) wird eine fiktive
Stoffkostensumme vorgegeben. Vom Bieter ist, sofern er
es für erforderlich hält, ein Aufgebot in Form eines
Faktors festzulegen.

Beispiele:
Aufgebot von 5% ergibt Faktor 1,05 usw.
Dieser Faktor muss vom Bieter unter "Einheitspreis"
eingetragen werden.
Wird nichts eingetragen gilt Faktor 1,0.
(vorgegebene Summe x Faktor = Gesamtpreis)
Menge: 500,000 &#128;

USt %: 19,00
